# Unidad aire-agua, bomba de calor aerotérmica, para producción de A.C.S

- Propiedad del archivo: CYPE INGENIEROS, S.A.
- Formato: FIEBDC-3/2002
- Divisa: EUR
- Costes indirectos: 3.00 %
- IVA: 21.00 %

## I Instalaciones

### IC Calefacción, refrigeración, climatización y A.C.S.

#### ICA Agua caliente

**ICA050** Ud Unidad aire-agua, bomba de calor aerotérmica, para producción de A.C.S..
Bomba de calor aerotérmica, aire-agua, para producción de A.C.S., modelo FHS-280-S "WOLF", alimentación monofásica (230V/50Hz), para gas R-134a, altura 1768 mm, anchura 707 mm, profundidad 707 mm, peso 130 kg, acumulador de A.C.S. de acero esmaltado de 270 l, clase de eficiencia energética A+, perfil de consumo XL, temperatura máxima de producción de A.C.S. 62°C sin el apoyo de la resistencia eléctrica, resistencia eléctrica de apoyo de 2 kW, función antilegionela, serpentín para apoyo con sistema de captación solar térmica o con caldera, conexiones de ventilación de DN 160 mm, panel de control con programación horaria y compatibilidad con sistema de captación solar fotovoltaica. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol002a | Ud | Bomba de calor aerotérmica, aire-agua, para producción de A.C.S., modelo FHS-280-S "WOLF", alimentación monofásica (230V/50Hz), para gas R-134a, altura 1768 mm, anchura 707 mm, profundidad 707 mm, peso 130 kg, acumulador de A.C.S. de acero esmaltado de 270 l, clase de eficiencia energética A+, perfil de consumo XL, temperatura máxima de producción de A.C.S. 62°C sin el apoyo de la resistencia eléctrica, resistencia eléctrica de apoyo de 2 kW, función antilegionela, serpentín para apoyo con sistema de captación solar térmica o con caldera, conexiones de ventilación de DN 160 mm, panel de control con programación horaria y compatibilidad con sistema de captación solar fotovoltaica. (material) | 1.000 | 3642.00 | 3642.00 |
| mt37sve010d | Ud | Válvula de esfera de latón niquelado para roscar de 1". (material) | 2.000 | 12.15 | 24.30 |
| mo005 | h | Oficial 1ª instalador de climatización. (mano de obra) | 0.200 | 23.74 | 4.75 |
| mo104 | h | Ayudante instalador de climatización. (mano de obra) | 0.200 | 21.90 | 4.38 |
| % | % | Costes directos complementarios | 2 % | 3675.43 | 73.51 |
|  |  | Costes directos |  |  | 3748.94 |
