# Unidad aire-agua, bomba de calor aerotérmica, para producción de A.C.S

- Propiedad del archivo: CYPE Ingenieros S.A.
- Formato: FIEBDC-3/2016
- Programa: Generador de precios de la construcción. CYPE Ingenieros, S.A.
- Fecha: 28/08/2025
- Divisa: EUR
- Costes indirectos: 3 %
- IVA: 21 %

## I Instalaciones

### IC Calefacción, refrigeración, climatización y A.C.S.

#### ICA Agua caliente

**ICA050** Ud Unidad aire-agua, bomba de calor aerotérmica, para producción de A.C.S..
Bomba de calor aerotérmica, aire-agua, para producción de A.C.S., modelo FHS-280-S "WOLF", alimentación monofásica (230V/50Hz), para gas R-134a, altura 1768 mm, anchura 707 mm, profundidad 707 mm, peso 130 kg, acumulador de A.C.S. de acero esmaltado de 270 l, clase de eficiencia energética A+, perfil de consumo XL, temperatura máxima de producción de A.C.S. 62°C sin el apoyo de la resistencia eléctrica, resistencia eléctrica de apoyo de 2 kW, función antilegionela, serpentín para apoyo con sistema de captación solar térmica o con caldera, conexiones de ventilación de DN 160 mm, panel de control con programación horaria y compatibilidad con sistema de captación solar fotovoltaica. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol002a | Ud | Bomba de calor aerotérmica, aire-agua, para producción de A.C.S., modelo FHS-280-S "WOLF", alimentación monofásica (230V/50Hz), para gas R-134a, altura 1768 mm, anchura 707 mm, profundidad 707 mm, peso 130 kg, acumulador de A.C.S. de acero esmaltado de 270 l, clase de eficiencia energética A+, perfil de consumo XL, temperatura máxima de producción de A.C.S. 62°C sin el apoyo de la resistencia eléctrica, resistencia eléctrica de apoyo de 2 kW, función antilegionela, serpentín para apoyo con sistema de captación solar térmica o con caldera, conexiones de ventilación de DN 160 mm, panel de control con programación horaria y compatibilidad con sistema de captación solar fotovoltaica. (material) | 1 | 3642 | 3642.000 |
| mt37sve010d | Ud | Válvula de esfera de latón niquelado para roscar de 1". (material) | 2 | 12.15 | 24.300 |
| mo005 | h | Oficial 1ª instalador de climatización. (mano de obra) | 0.2 | 23.74 | 4.748 |
| mo104 | h | Ayudante instalador de climatización. (mano de obra) | 0.2 | 21.9 | 4.380 |
| % | % | Costes directos complementarios | 2 % | 3675.428 | 73.509 |
|  |  | Costes directos |  |  | 3748.937 |

## Recursos

**mt42wol002a** Ud Bomba de calor aerotérmica
Datos técnicos: Coste energético 5891.824 MJ; Emisión de CO2 336.821 kg
Residuos:
- embalaje: re150101 Envases de papel y cartón. (componente de residuo); rendimiento 2.465 kg; Código LER 15 01 01; Masa del elemento 1 kg; Volumen 0.001333 m3
- embalaje: re170201 Madera. (componente de residuo); rendimiento 0.642 kg; Código LER 17 02 01; Masa del elemento 1 kg; Volumen 0.000909 m3

**mt37sve010d** Ud Válvula de esfera de latón niquelado para roscar de 1"
Datos técnicos: Coste energético 843.399 MJ; Emisión de CO2 56.701 kg
Residuos:
- embalaje: re150101 Envases de papel y cartón; rendimiento 0.072 kg
