# Rejilla para interiores

- Propiedad del archivo: CYPE INGENIEROS, S.A.
- Formato: FIEBDC-3/2002
- Divisa: EUR
- Costes indirectos: 3.00 %
- IVA: 21.00 %

## I Instalaciones

### IV Ventilación

#### IVM Ventilación mecánica

**IVM023** Ud Rejilla para interiores.
Rejilla rectangular para interiores, de acero inoxidable, acabado lacado color blanco, de 350x130 mm, "WOLF", con perforaciones circulares; pieza de conexión del conducto circular a la rejilla. Incluso elementos de fijación.
Incluye: Replanteo. Colocación y fijación.
Criterio de medición de proyecto: Número de unidades previstas, según documentación gráfica de Proyecto.
Criterio de medición de obra: Se medirá el número de unidades realmente ejecutadas según especificaciones de Proyecto.

| Código | Ud | Descripción | Rendimiento | Precio | Importe |
|---|---|---|---|---|---|
| mt42wol780a | Ud | Rejilla rectangular para interiores, de acero inoxidable, acabado lacado color blanco, de 350x130 mm, "WOLF", con perforaciones circulares. (material) | 1.000 | 94.00 | 94.00 |
| mt42wol781a | Ud | Pieza de conexión de rejilla a conductos circulares, "WOLF", con 2 conexiones de DN 63-75 mm para conductos circulares. (material) | 1.000 | 31.00 | 31.00 |
| mo011 | h | Oficial 1ª montador. (mano de obra) | 0.250 | 22.74 | 5.69 |
| mo080 | h | Ayudante montador. (mano de obra) | 0.250 | 21.02 | 5.26 |
| % | % | Costes directos complementarios | 2 % | 135.95 | 2.72 |
|  |  | Costes directos |  |  | 138.67 |
