# Terminal de ventilación, de pared

- Propiedad del archivo: CYPE INGENIEROS, S.A.
- Formato: FIEBDC-3/2002
- Divisa: EUR
- Costes indirectos: 3.00 %
- IVA: 21.00 %

## I Instalaciones

### IV Ventilación

#### IVM Ventilación mecánica

**IVM028** Ud Terminal de ventilación, de pared.
Terminal de ventilación, de pared, "WOLF", color negro RAL 9005, con conexión para conducto de admisión o extracción de DN 125 mm y malla de protección contra la entrada de hojas y pájaros.
Incluye: Replanteo. Colocación.
Criterio de medición de proyecto: Número de unidades previstas, según documentación gráfica de Proyecto.
Criterio de medición de obra: Se medirá el número de unidades realmente ejecutadas según especificaciones de Proyecto.

| Código | Ud | Descripción | Rendimiento | Precio | Importe |
|---|---|---|---|---|---|
| mt42wol501a | m | Terminal de ventilación, de pared, "WOLF", color negro RAL 9005, con conexión para conducto de admisión o extracción de DN 125 mm y malla de protección contra la entrada de hojas y pájaros. (material) | 1.000 | 81.00 | 81.00 |
| mo005 | h | Oficial 1ª instalador de climatización. (mano de obra) | 0.150 | 22.74 | 3.41 |
| mo104 | h | Ayudante instalador de climatización. (mano de obra) | 0.150 | 20.98 | 3.15 |
| % | % | Costes directos complementarios | 2 % | 87.56 | 1.75 |
|  |  | Costes directos |  |  | 89.31 |
