# Silenciador para conducto

- Propiedad del archivo: CYPE INGENIEROS, S.A.
- Formato: FIEBDC-3/2002
- Divisa: EUR
- Costes indirectos: 3.00 %
- IVA: 21.00 %

## I Instalaciones

### IV Ventilación

#### IVM Ventilación mecánica

**IVM085** Ud Silenciador para conducto.
Silenciador cilíndrico de chapa de acero galvanizado, "WOLF", de DN 125 mm y 1000 mm de longitud, con material absorbente de 50 mm de espesor. Incluso accesorios de montaje y elementos de fijación.
Incluye: Replanteo. Colocación y fijación. Comprobación de su correcto funcionamiento.
Criterio de medición de proyecto: Número de unidades previstas, según documentación gráfica de Proyecto.
Criterio de medición de obra: Se medirá el número de unidades realmente ejecutadas según especificaciones de Proyecto.

| Código | Ud | Descripción | Rendimiento | Precio | Importe |
|---|---|---|---|---|---|
| mt42wol110a | Ud | Silenciador cilíndrico de chapa de acero galvanizado, "WOLF", de DN 125 mm y 1000 mm de longitud, con material absorbente de 50 mm de espesor. (material) | 1.000 | 65.00 | 65.00 |
| mo005 | h | Oficial 1ª instalador de climatización. (mano de obra) | 0.208 | 22.74 | 4.73 |
| mo104 | h | Ayudante instalador de climatización. (mano de obra) | 0.208 | 20.98 | 4.36 |
| % | % | Costes directos complementarios | 2 % | 74.09 | 1.48 |
|  |  | Costes directos |  |  | 75.57 |
