# Válvula

- Propiedad del archivo: CYPE Ingenieros S.A.
- Formato: FIEBDC-3/2016
- Programa: Generador de precios de la construcción. CYPE Ingenieros, S.A.
- Fecha: 02/10/2024
- Divisa: EUR
- Costes indirectos: 3 %
- IVA: 21 %

## I Instalaciones

### IC Calefacción, refrigeración, climatización y A.C.S.

#### ICS Sistemas de conducción de agua

**ICS075** Ud Válvula.
Válvula de esfera de latón niquelado para roscar de 3/8". Incluso elementos de montaje y accesorios necesarios para su correcto funcionamiento.
Incluye: Replanteo. Colocación. Conexionado. Comprobación de su correcto funcionamiento.
Criterio de medición de proyecto: Número de unidades previstas, según documentación gráfica de Proyecto.
Criterio de medición de obra: Se medirá el número de unidades realmente ejecutadas según especificaciones de Proyecto.

| Código | Ud | Descripción | Rendimiento | Precio | Importe |
|---|---|---|---|---|---|
| mt37sve010a | Ud | Válvula de esfera de latón niquelado para roscar de 3/8". (material) | 1 | 4.17 | 4.170 |
| mt38www012 | Ud | Material auxiliar para instalaciones de calefacción y A.C.S. (material) | 0.1 | 2.1 | 0.210 |
| mo004 | h | Oficial 1ª calefactor. (mano de obra) | 0.1 | 22.74 | 2.274 |
| mo103 | h | Ayudante calefactor. (mano de obra) | 0.1 | 20.98 | 2.098 |
| % | % | Costes directos complementarios | 2 % | 8.752 | 0.175 |
|  |  | Costes directos |  |  | 8.927 |

## Recursos

**mt37sve010a** Ud Válvula de esfera de latón niquelado para roscar de 3/8"
Datos técnicos: Coste energético 298.729 MJ; Emisión de CO2 20.121 kg
Residuos:
- embalaje: re150101 Envases de papel y cartón. (componente de residuo); rendimiento 0.072 kg; Código LER 15 01 01; Masa del elemento 1 kg; Volumen 0.001333 m3
