# Rejilla para cocina

- Propiedad del archivo: CYPE Ingenieros S.A.
- Formato: FIEBDC-3/2016
- Programa: Generador de precios de la construcción. CYPE Ingenieros, S.A.
- Fecha: 02/10/2024
- Divisa: EUR
- Costes indirectos: 3 %
- IVA: 21 %

## I Instalaciones

### IV Ventilación

#### IVK Ventilación adicional especifica en cocina para viviendas

**IVK045** Ud Rejilla para cocina.
Rejilla para cocina, adecuada para extracción, de 220x220 mm, "WOLF", con acabado lacado color blanco, cuello de conexión a conducto circular DN 180 mm y filtro de aire G3; montada en la pared. Incluso elementos de fijación.
Incluye: Replanteo. Colocación y fijación.
Criterio de medición de proyecto: Número de unidades previstas, según documentación gráfica de Proyecto.
Criterio de medición de obra: Se medirá el número de unidades realmente ejecutadas según especificaciones de Proyecto.

| Código | Ud | Descripción | Rendimiento | Precio | Importe |
|---|---|---|---|---|---|
| mt42wol790b | Ud | Rejilla para cocina, adecuada para extracción, de 220x220 mm, "WOLF", con acabado lacado color blanco, cuello de conexión a conducto circular DN 180 mm y filtro de aire G3. (material) | 1 | 98 | 98.000 |
| mo011 | h | Oficial 1ª montador. (mano de obra) | 0.25 | 22.74 | 5.685 |
| mo080 | h | Ayudante montador. (mano de obra) | 0.25 | 21.02 | 5.255 |
| % | % | Costes directos complementarios | 2 % | 108.940 | 2.179 |
|  |  | Costes directos |  |  | 111.119 |
