# Recuperador de calor

- Propiedad del archivo: CYPE Ingenieros S.A.
- Formato: FIEBDC-3/2016
- Programa: Generador de precios de la construcción. CYPE Ingenieros, S.A.
- Fecha: 02/10/2024
- Divisa: EUR
- Costes indirectos: 3 %
- IVA: 21 %

## I Instalaciones

### IV Ventilación

#### IVM Ventilación mecánica

**IVM026** Ud Recuperador de calor.
Recuperador de calor aire-aire, modelo CWL-2 225 4/0 L "WOLF", clase de eficiencia energética A, caudal de aire máximo 225 m³/h, consumo eléctrico 92,2 W, eficiencia de recuperación calorífica 98%, dimensiones 650x455x600 mm, peso 32 kg, presión estática de aire nominal 150 Pa, alimentación monofásica (230V/50Hz), con conexiones con la red de conductos por la izquierda, de 125 mm de diámetro, intercambiador de placas de flujo cruzado extraíble para su limpieza, ventiladores centrífugos con motor de tipo EC de bajo consumo, filtro de aire ISO 60% (G4), resistencia eléctrica para precalentamiento de 1000 W, bypass con servomotor para cambio de modo de operación de recuperación a free-cooling y control remoto para la regulación de la ventilación y de la temperatura; unidad de control BM-2; soporte de pared para la unidad de control BM-2; puesta en marcha de la regulación BM-2. Instalación en el suelo. Incluso elementos de fijación.
Incluye: Replanteo. Colocación y fijación del recuperador de calor. Conexión a la red de desagüe. Conexión a la red eléctrica. Conexionado de los conductos. Comprobación de su correcto funcionamiento.
Criterio de medición de proyecto: Número de unidades previstas, según documentación gráfica de Proyecto.
Criterio de medición de obra: Se medirá el número de unidades realmente ejecutadas según especificaciones de Proyecto.

| Código | Ud | Descripción | Rendimiento | Precio | Importe |
|---|---|---|---|---|---|
| mt42wol089a | Ud | Recuperador de calor aire-aire, modelo CWL-2 225 4/0 L "WOLF", clase de eficiencia energética A, caudal de aire máximo 225 m³/h, consumo eléctrico 92,2 W, eficiencia de recuperación calorífica 98%, dimensiones 650x455x600 mm, peso 32 kg, presión estática de aire nominal 150 Pa, alimentación monofásica (230V/50Hz), con conexiones con la red de conductos por la izquierda, de 125 mm de diámetro, intercambiador de placas de flujo cruzado extraíble para su limpieza, ventiladores centrífugos con motor de tipo EC de bajo consumo, filtro de aire ISO 60% (G4), resistencia eléctrica para precalentamiento de 1000 W, bypass con servomotor para cambio de modo de operación de recuperación a free-cooling y control remoto para la regulación de la ventilación y de la temperatura. (material) | 1 | 3265 | 3265.000 |
| mt42wol505a | Ud | Unidad de control, modelo BM-2 "WOLF", color negro, con pantalla a color de 3,5", programación horaria, sonda exterior para control de la temperatura, control de hasta 7 circuitos de calefacción, asistente de puesta en marcha y detección automática de componentes del sistema instalados y configuración de curvas de calefacción y refrigeración. (material) | 1 | 347 | 347.000 |
| mt42wol507a | Ud | Soporte de pared, "WOLF", color negro, para la unidad de control BM-2. (material) | 1 | 30 | 30.000 |
| mt42wol800a | Ud | Puesta en marcha de la regulación BM-2, "WOLF". (material) | 1 | 93 | 93.000 |
| % | % | Costes directos complementarios | 2 % | 3735.000 | 74.700 |
|  |  | Costes directos |  |  | 3809.700 |
