# Terminal de ventilación, para cubierta

- Propiedad del archivo: CYPE Ingenieros S.A.
- Formato: FIEBDC-3/2016
- Programa: Generador de precios de la construcción. CYPE Ingenieros, S.A.
- Fecha: 22/10/2024
- Divisa: EUR
- Costes indirectos: 3 %
- IVA: 21 %

## I Instalaciones

### IV Ventilación

#### IVM Ventilación mecánica

**IVM029** Ud Terminal de ventilación, para cubierta.
Terminal de ventilación, para cubierta, "WOLF", de 1159 mm de longitud, color negro, para conducto de salida de 125 mm de diámetro; manguito de estanqueidad para cubierta inclinada, para el encuentro con el conducto de ventilación.
Incluye: Replanteo. Colocación.
Criterio de medición de proyecto: Número de unidades previstas, según documentación gráfica de Proyecto.
Criterio de medición de obra: Se medirá el número de unidades realmente ejecutadas según especificaciones de Proyecto.

| Código | Ud | Descripción | Rendimiento | Precio | Importe |
|---|---|---|---|---|---|
| mt42wol052g | Ud | Terminal de ventilación, para cubierta, "WOLF", de 1159 mm de longitud, color negro, para conducto de salida de 125 mm de diámetro. (material) | 1 | 119 | 119.000 |
| mt42wol614a | Ud | Manguito de estanqueidad, para cubierta inclinada, "WOLF", para el encuentro con el conducto de ventilación. (material) | 1 | 59 | 59.000 |
| mo005 | h | Oficial 1ª instalador de climatización. (mano de obra) | 0.15 | 22.74 | 3.411 |
| mo104 | h | Ayudante instalador de climatización. (mano de obra) | 0.15 | 20.98 | 3.147 |
| % | % | Costes directos complementarios | 2 % | 184.558 | 3.691 |
|  |  | Costes directos |  |  | 188.249 |
