# Grupo hidráulico solar

- Propiedad del archivo: CYPE INGENIEROS, S.A.
- Formato: FIEBDC-3/2002
- Divisa: EUR
- Costes indirectos: 3.00 %
- IVA: 21.00 %

## I Instalaciones

### IC Calefacción, refrigeración, climatización y A.C.S.

#### ICS Sistemas de conducción de agua

**ICS051** Ud Grupo hidráulico solar.
Grupo hidráulico solar, "WOLF", de 2 vías, para un máximo de 10 captadores solares con un caudal de 50 l/h por captador, de 375x400x190 mm, formado por bomba de circulación de caudal variable, válvulas antirretorno, purgador de aire, termómetros, válvula de seguridad, manómetro, llaves de llenado y vaciado, carcasa para aislamiento térmico, conexiones para tubos de 18 mm de diámetro y soportes para montaje en pared.
Incluye: Replanteo. Colocación. Conexionado. Comprobación de su correcto funcionamiento.
Criterio de medición de proyecto: Número de unidades previstas, según documentación gráfica de Proyecto.
Criterio de medición de obra: Se medirá el número de unidades realmente ejecutadas según especificaciones de Proyecto.

| Código | Ud | Descripción | Rendimiento | Precio | Importe |
|---|---|---|---|---|---|
| mt38wol441a | Ud | Grupo hidráulico solar, "WOLF", de 2 vías, para un máximo de 10 captadores solares con un caudal de 50 l/h por captador, de 375x400x190 mm, formado por bomba de circulación de caudal variable, válvulas antirretorno, purgador de aire, termómetros, válvula de seguridad, manómetro, llaves de llenado y vaciado, carcasa para aislamiento térmico, conexiones para tubos de 18 mm de diámetro y soportes para montaje en pared. (material) | 1.000 | 1276.00 | 1276.00 |
| mo004 | h | Oficial 1ª calefactor. (mano de obra) | 0.324 | 22.74 | 7.37 |
| mo103 | h | Ayudante calefactor. (mano de obra) | 0.324 | 20.98 | 6.80 |
| % | % | Costes directos complementarios | 2 % | 1290.17 | 25.80 |
|  |  | Costes directos |  |  | 1315.97 |
