# Separador hidráulico

- Propiedad del archivo: CYPE INGENIEROS, S.A.
- Formato: FIEBDC-3/2002
- Divisa: EUR
- Costes indirectos: 3.00 %
- IVA: 21.00 %

## I Instalaciones

### IC Calefacción, refrigeración, climatización y A.C.S.

#### ICS Sistemas de conducción de agua

**ICS120** Ud Separador hidráulico.
Separador hidráulico, de acero, para un caudal de 9 m³/h, modelo WST 80-54 "WOLF", presión máxima de trabajo 6 bar, de 80x80x750 mm, con conexiones de 2" con los circuitos de calefacción, y conexiones de 1/2" para vaina para sonda de temperatura, para purgador de aire y para válvula de vaciado. Accesorios: kit hidráulico; aislamiento térmico; soporte de pared.
Incluye: Replanteo. Colocación. Conexionado y comprobación de su correcto funcionamiento.
Criterio de medición de proyecto: Número de unidades previstas, según documentación gráfica de Proyecto.
Criterio de medición de obra: Se medirá el número de unidades realmente ejecutadas según especificaciones de Proyecto.

| Código | Ud | Descripción | Rendimiento | Precio | Importe |
|---|---|---|---|---|---|
| mt38wol500a | Ud | Separador hidráulico, de acero, para un caudal de 9 m³/h, modelo WST 80-54 "WOLF", presión máxima de trabajo 6 bar, de 80x80x750 mm, con conexiones de 2" con los circuitos de calefacción, y conexiones de 1/2" para vaina para sonda de temperatura, para purgador de aire y para válvula de vaciado. (material) | 1.000 | 451.00 | 451.00 |
| mt38wol501a | Ud | Kit hidráulico, "WOLF", formado por purgador manual de aire y válvula de vaciado, con conexiones de 1/2". (material) | 1.000 | 26.00 | 26.00 |
| mt38wol502a | Ud | Aislamiento térmico, "WOLF", de espuma de poliuretano de 35 mm de espesor, color negro, para separador hidráulico WST 80-54. (material) | 1.000 | 236.00 | 236.00 |
| mt38wol503a | Ud | Soporte de pared, "WOLF", de acero galvanizado, con tornillería, arandelas y fijaciones, para separador hidráulico WST 80-54. (material) | 1.000 | 139.00 | 139.00 |
| mo011 | h | Oficial 1ª montador. (mano de obra) | 0.216 | 22.74 | 4.91 |
| mo080 | h | Ayudante montador. (mano de obra) | 0.216 | 21.02 | 4.54 |
| % | % | Costes directos complementarios | 2 % | 861.45 | 17.23 |
|  |  | Costes directos |  |  | 878.68 |
