# Boca de ventilación para interiores

- Propiedad del archivo: CYPE INGENIEROS, S.A.
- Formato: FIEBDC-3/2002
- Divisa: EUR
- Costes indirectos: 3.00 %
- IVA: 21.00 %

## I Instalaciones

### IV Ventilación

#### IVM Ventilación mecánica

**IVM021** Ud Boca de ventilación para interiores.
Boca de ventilación para interiores, con embellecedor circular, adecuada para extracción e impulsión, modelo Uniair 125R "WOLF", con regulación de caudal y conexión DN 125 mm; pieza de conexión del conducto circular a la boca de ventilación; filtro de aire.
Incluye: Replanteo. Colocación.
Criterio de medición de proyecto: Número de unidades previstas, según documentación gráfica de Proyecto.
Criterio de medición de obra: Se medirá el número de unidades realmente ejecutadas según especificaciones de Proyecto.

| Código | Ud | Descripción | Rendimiento | Precio | Importe |
|---|---|---|---|---|---|
| mt42wol700a | Ud | Boca de ventilación para interiores, con embellecedor circular, adecuada para extracción e impulsión, modelo Uniair 125R "WOLF", con regulación de caudal y conexión DN 125 mm. (material) | 1.000 | 64.00 | 64.00 |
| mt42wol701e | Ud | Pieza de conexión, a 180°, de boca de ventilación a conductos circulares, "WOLF", con conexión de DN 125 mm para la boca de ventilación y conexiones de DN 75 mm para conductos circulares. (material) | 1.000 | 44.00 | 44.00 |
| mt42wol704a | Ud | Filtro de aire para boca de ventilación para interiores, "WOLF". (material) | 1.000 | 7.00 | 7.00 |
| mo005 | h | Oficial 1ª instalador de climatización. (mano de obra) | 0.162 | 22.74 | 3.68 |
| mo104 | h | Ayudante instalador de climatización. (mano de obra) | 0.162 | 20.98 | 3.40 |
| % | % | Costes directos complementarios | 2 % | 122.08 | 2.44 |
|  |  | Costes directos |  |  | 124.52 |
