# Terminal de ventilación, para cubierta

- Propiedad del archivo: CYPE INGENIEROS, S.A.
- Formato: FIEBDC-3/2002
- Divisa: EUR
- Costes indirectos: 3.00 %
- IVA: 21.00 %

## I Instalaciones

### IV Ventilación

#### IVM Ventilación mecánica

**IVM029** Ud Terminal de ventilación, para cubierta.
Terminal de ventilación, para cubierta, "WOLF", de 1159 mm de longitud, color negro, para conducto de salida de 125 mm de diámetro; manguito de estanqueidad para cubierta inclinada, para el encuentro con el conducto de ventilación.
Incluye: Replanteo. Colocación.
Criterio de medición de proyecto: Número de unidades previstas, según documentación gráfica de Proyecto.
Criterio de medición de obra: Se medirá el número de unidades realmente ejecutadas según especificaciones de Proyecto.

| Código | Ud | Descripción | Rendimiento | Precio | Importe |
|---|---|---|---|---|---|
| mt42wol052g | Ud | Terminal de ventilación, para cubierta, "WOLF", de 1159 mm de longitud, color negro, para conducto de salida de 125 mm de diámetro. (material) | 1.000 | 119.00 | 119.00 |
| mt42wol614a | Ud | Manguito de estanqueidad, para cubierta inclinada, "WOLF", para el encuentro con el conducto de ventilación. (material) | 1.000 | 59.00 | 59.00 |
| mo005 | h | Oficial 1ª instalador de climatización. (mano de obra) | 0.162 | 22.74 | 3.68 |
| mo104 | h | Ayudante instalador de climatización. (mano de obra) | 0.162 | 20.98 | 3.40 |
| % | % | Costes directos complementarios | 2 % | 185.08 | 3.70 |
|  |  | Costes directos |  |  | 188.78 |
