# Incorporación de sistema de captación solar térmica para instalación individual, sobre cubierta inclinada

- Propiedad del archivo: CYPE INGENIEROS, S.A.
- Formato: FIEBDC-3/2002
- Divisa: EUR
- Costes indirectos: 3.00 %
- IVA: 21.00 %

## Z Rehabilitación energética

### ZC Calefacción, climatización y A.C.S.

#### ZCB Captación solar

**ZCB006** Ud Incorporación de sistema de captación solar térmica para instalación individual, sobre cubierta inclinada.
Rehabilitación energética de edificio mediante la incorporación de captador solar térmico completo, partido, para colocación sobre cubierta inclinada, modelo Solar TOP 1V/120 ST "WOLF", formado por: 1 panel CFK-1, en posición vertical, dimensiones 2099x1099x110 mm, superficie útil 2 m², rendimiento óptico 0,813, coeficiente de pérdidas primario 3,888 W/m²K y coeficiente de pérdidas secundario 0,019 W/m²K², según UNE-EN 12975-2, absorbedor con tratamiento selectivo, cubierta protectora con vidrio de seguridad de 3 mm de espesor, aislamiento inferior de lana mineral, y carcasa de aluminio; interacumulador de A.C.S. de acero esmaltado, diámetro 560 mm, altura 858 mm, capacidad 120 l, de un serpentín; grupo hidráulico solar, de 2 vías, de 375x400x190 mm, formado por bomba de circulación de caudal variable, válvulas antirretorno, purgador de aire, termómetros, válvula de seguridad, manómetro, llaves de llenado y vaciado y carcasa para aislamiento térmico; unidad de control BM-2 Solar, con visualización gráfica de los esquemas de la instalación y visualización de las temperaturas y de la energía solar aprovechada; módulo de ampliación SM1-2, para la gestión de un sistema de captación solar térmica por diferencial de temperatura, con sonda de temperatura para los captadores solares térmicos y sonda de temperatura para el acumulador de A.C.S. purgador automático de aire; líquido solar; juego de conexiones hidráulicas para batería de captadores; y soportes para tejado.
Incluye: Replanteo del conjunto. Colocación de la estructura soporte. Colocación y fijación de los paneles sobre la estructura soporte. Colocación del sistema de acumulación solar. Conexionado con la red de conducción de agua. Llenado del circuito. Comprobación de su correcto funcionamiento.
Criterio de medición de proyecto: Número de unidades previstas, según documentación gráfica de Proyecto.
Criterio de medición de obra: Se medirá el número de unidades realmente ejecutadas según especificaciones de Proyecto.

| Código | Ud | Descripción | Rendimiento | Precio | Importe |
|---|---|---|---|---|---|
| mt38wol045ub | Ud | Captador solar térmico completo, partido, para colocación sobre cubierta inclinada, modelo Solar TOP 1V/120 ST "WOLF", formado por: 1 panel CFK-1, en posición vertical, dimensiones 2099x1099x110 mm, superficie útil 2 m², rendimiento óptico 0,813, coeficiente de pérdidas primario 3,888 W/m²K y coeficiente de pérdidas secundario 0,019 W/m²K², según UNE-EN 12975-2, absorbedor con tratamiento selectivo, cubierta protectora con vidrio de seguridad de 3 mm de espesor, aislamiento inferior de lana mineral, y carcasa de aluminio; interacumulador de A.C.S. de acero esmaltado, diámetro 560 mm, altura 858 mm, capacidad 120 l, de un serpentín; grupo hidráulico solar, de 2 vías, de 375x400x190 mm, formado por bomba de circulación de caudal variable, válvulas antirretorno, purgador de aire, termómetros, válvula de seguridad, manómetro, llaves de llenado y vaciado y carcasa para aislamiento térmico; unidad de control BM-2 Solar, con visualización gráfica de los esquemas de la instalación y visualización de las temperaturas y de la energía solar aprovechada; módulo de ampliación SM1-2, para la gestión de un sistema de captación solar térmica por diferencial de temperatura, con sonda de temperatura para los captadores solares térmicos y sonda de temperatura para el acumulador de A.C.S. purgador automático de aire; líquido solar; juego de conexiones hidráulicas para batería de captadores; y soportes para tejado. (material) | 1.000 | 3617.00 | 3617.00 |
| mo009 | h | Oficial 1ª instalador de captadores solares. (mano de obra) | 3.244 | 22.74 | 73.77 |
| mo108 | h | Ayudante instalador de captadores solares. (mano de obra) | 3.244 | 20.98 | 68.06 |
| % | % | Costes directos complementarios | 2 % | 3758.83 | 75.18 |
|  |  | Costes directos |  |  | 3834.01 |
