# Incorporación de captador solar térmico para instalación colectiva, sobre cubierta plana

- Propiedad del archivo: CYPE INGENIEROS, S.A.
- Formato: FIEBDC-3/2002
- Divisa: EUR
- Costes indirectos: 3.00 %
- IVA: 21.00 %

## Z Rehabilitación energética

### ZC Calefacción, climatización y A.C.S.

#### ZCB Captación solar

**ZCB010** Ud Incorporación de captador solar térmico para instalación colectiva, sobre cubierta plana.
Rehabilitación energética de edificio mediante la incorporación de captador solar térmico formado por batería de 2 módulos, compuesto cada uno de ellos de un captador solar térmico plano, modelo TopSon F3-1 "WOLF", formado por panel en posición vertical, dimensiones 2099x1099x110 mm, superficie útil 2 m², rendimiento óptico 0,81, coeficiente de pérdidas primario 3,492 W/m²K, coeficiente de pérdidas secundario 0,016 W/m²K², según UNE-EN 12975-2, absorbedor con tratamiento selectivo con óxido de titanio, cubierta protectora con vidrio de seguridad de 3,2 mm de espesor, aislamiento inferior de lana mineral, aislamiento lateral de resina de melamina, y carcasa de aluminio con marco de color plata, colocados sobre estructura soporte para cubierta plana, interacumulador de acero vitrificado, con intercambiador de un serpentín, de suelo, 300 l, altura 1640 mm, diámetro 680 mm, aislamiento de 50 mm de espesor con poliuretano de alta densidad, libre de CFC, protección contra corrosión mediante ánodo de magnesio, vaso de expansión, de 25 l, "WOLF", presión máxima de trabajo 1,5 bar, temperatura máxima de trabajo 90°C y grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. Incluso accesorios de montaje y fijación, conjunto de conexiones hidráulicas entre captadores solares térmicos, líquido de relleno para captador solar térmico, válvula de seguridad, purgador, válvulas de corte y demás accesorios.
Incluye: Replanteo del conjunto. Colocación de la estructura soporte. Colocación y fijación de los paneles sobre la estructura soporte. Conexionado con la red de conducción de agua. Llenado del circuito. Replanteo. Colocación. Conexionado. Comprobación de su correcto funcionamiento. Replanteo. Colocación. Conexión a la red de distribución. Comprobación de su correcto funcionamiento. Replanteo. Colocación. Conexionado. Comprobación de su correcto funcionamiento. Comprobación de su correcto funcionamiento.
Criterio de medición de proyecto: Número de unidades previstas, según documentación gráfica de Proyecto.
Criterio de medición de obra: Se medirá el número de unidades realmente ejecutadas según especificaciones de Proyecto.

| Código | Ud | Descripción | Rendimiento | Precio | Importe |
|---|---|---|---|---|---|
| mt38wol300a | Ud | Captador solar térmico plano, modelo TopSon F3-1 "WOLF", formado por panel en posición vertical, dimensiones 2099x1099x110 mm, superficie útil 2 m², rendimiento óptico 0,81, coeficiente de pérdidas primario 3,492 W/m²K, coeficiente de pérdidas secundario 0,016 W/m²K², según UNE-EN 12975-2, absorbedor con tratamiento selectivo con óxido de titanio, cubierta protectora con vidrio de seguridad de 3,2 mm de espesor, aislamiento inferior de lana mineral, aislamiento lateral de resina de melamina, y carcasa de aluminio con marco de color plata. (material) | 2.000 | 997.00 | 1994.00 |
| mt38wol325b | Ud | Estructura soporte, "WOLF", para captador solar térmico, para 2 paneles, en posición vertical, ajustable a 33°, 40° y 45°, sobre cubierta plana. (material) | 1.000 | 603.00 | 603.00 |
| mt38wol327a | Ud | Juego de perfiles de aluminio anodizado para apoyo de captador con dos paneles en posición vertical, "WOLF". (material) | 1.000 | 175.00 | 175.00 |
| mt38wol320a | Ud | Tubos de conexión hidráulica entre captadores, "WOLF". (material) | 2.000 | 27.00 | 54.00 |
| mt38wol322a | Ud | Juego de conexiones hidráulicas para batería de captadores, "WOLF", con juego de tapones para captador, con conexiones de 3/4". (material) | 1.000 | 81.00 | 81.00 |
| mt38wol323a | Ud | Juego de tubos para batería de captadores, "WOLF", de acero inoxidable, DN 20 mm y 1 m de longitud, con aislamiento térmico y conexiones de 3/4". (material) | 1.000 | 182.00 | 182.00 |
| mt38wol043a | Ud | Purgador de aire, "WOLF", con aislamiento térmico, especial para aplicaciones de energía solar térmica. (material) | 1.000 | 133.00 | 133.00 |
| mt38csg110 | Ud | Válvula de seguridad especial para aplicaciones de energía solar térmica, para una temperatura máxima de 130°C. (material) | 1.000 | 38.80 | 38.80 |
| mt38wol044a | Ud | Garrafa de 50 litros de fluido anticongelante Bluesun, "WOLF". (material) | 0.068 | 374.00 | 25.43 |
| mt37sve010c | Ud | Válvula de esfera de latón niquelado para roscar de 3/4". (material) | 4.000 | 7.30 | 29.20 |
| mt38csg050R1 | Ud | Interacumulador de acero vitrificado, con intercambiador de un serpentín, de suelo, 300 l, altura 1640 mm, diámetro 680 mm, aislamiento de 50 mm de espesor con poliuretano de alta densidad, libre de CFC, protección contra corrosión mediante ánodo de magnesio. (material) | 1.000 | 1500.00 | 1500.00 |
| mt37svs010c | Ud | Válvula de seguridad, de latón, con rosca de 1/2" de diámetro, tarada a 6 bar de presión. (material) | 1.000 | 4.42 | 4.42 |
| mt37sve010d | Ud | Válvula de esfera de latón niquelado para roscar de 1". (material) | 2.000 | 12.15 | 24.30 |
| mt42wol548a | Ud | Vaso de expansión, de 25 l, "WOLF", presión máxima de trabajo 1,5 bar, temperatura máxima de trabajo 90°C. (material) | 1.000 | 96.00 | 96.00 |
| mt42www040 | Ud | Manómetro con baño de glicerina y diámetro de esfera de 100 mm, con toma vertical, para montaje roscado de 1/2", escala de presión de 0 a 5 bar. (material) | 1.000 | 43.29 | 43.29 |
| mt38cst070b | Ud | Grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. (material) | 1.000 | 1014.00 | 1014.00 |
| mt38www011 | Ud | Material auxiliar para instalaciones de A.C.S. (material) | 1.000 | 1.45 | 1.45 |
| mo009 | h | Oficial 1ª instalador de captadores solares. (mano de obra) | 5.406 | 22.74 | 122.93 |
| mo108 | h | Ayudante instalador de captadores solares. (mano de obra) | 5.406 | 20.98 | 113.42 |
| mo004 | h | Oficial 1ª calefactor. (mano de obra) | 2.000 | 22.74 | 45.48 |
| mo103 | h | Ayudante calefactor. (mano de obra) | 2.000 | 20.98 | 41.96 |
| % | % | Costes directos complementarios | 2 % | 6322.68 | 126.45 |
|  |  | Costes directos |  |  | 6449.13 |
