# Caldera a gasóleo, doméstica, de pie, de condensación, para calefacción

- Propiedad del archivo: CYPE INGENIEROS, S.A.
- Formato: FIEBDC-3/2002
- Divisa: EUR
- Costes indirectos: 3.00 %
- IVA: 21.00 %

## Z Rehabilitación energética

### ZC Calefacción, climatización y A.C.S.

#### ZCC Calderas a gasóleo

**ZCC215** Ud Caldera a gasóleo, doméstica, de pie, de condensación, para calefacción.
Rehabilitación energética de edificio mediante la colocación, en sustitución de equipo existente, de caldera a gasóleo, de pie, de condensación, modelo COB-2 15 "WOLF", potencia útil (80/60°C) 14,7 kW, potencia útil (50/30°C) 15,4 kW, rendimiento (80/60°C) 94,1%, rendimiento al 30% de la carga 98,8%, eficiencia energética clase A, dimensiones 1290x566x605 mm, peso 92 kg, con quemador de llama azul de 2 etapas, cuerpo de fundición de aluminio/silicio y posibilidad de funcionamiento con biodiésel; regulación: unidad de control BM-2, instalada en la caldera; puesta en marcha de la regulación BM-2; grupo de seguridad; kit de conexiones hidráulicas entre la caldera y el grupo de seguridad; filtro de gasóleo; bomba para elevación de condensados; caja de neutralización de condensados, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38wol002a | Ud | Caldera a gasóleo, de pie, de condensación, modelo COB-2 15 "WOLF", potencia útil (80/60°C) 14,7 kW, potencia útil (50/30°C) 15,4 kW, rendimiento (80/60°C) 94,1%, rendimiento al 30% de la carga 98,8%, eficiencia energética clase A, dimensiones 1290x566x605 mm, peso 92 kg, con quemador de llama azul de 2 etapas, cuerpo de fundición de aluminio/silicio y posibilidad de funcionamiento con biodiésel. (material) | 1.000 | 5467.00 | 5467.00 |
| mt42wol505a | Ud | Unidad de control, modelo BM-2 "WOLF", color negro, con pantalla a color de 3,5", programación horaria, sonda exterior para control de la temperatura, control de hasta 7 circuitos de calefacción, asistente de puesta en marcha y detección automática de componentes del sistema instalados y configuración de curvas de calefacción y refrigeración. (material) | 1.000 | 347.00 | 347.00 |
| mt38wol130a | m | Grupo de seguridad, "WOLF", formado por válvula de seguridad tarada a 3 bar, manómetro, llaves de llenado y vaciado y toma para conexión de vaso de expansión. (material) | 1.000 | 219.00 | 219.00 |
| mt38wol067a | m | Kit de conexiones hidráulicas entre la caldera y el grupo de seguridad, "WOLF". (material) | 1.000 | 219.00 | 219.00 |
| mt38wol131a | m | Filtro de gasóleo, "WOLF", con purgador automático, llave de corte y soporte. (material) | 1.000 | 203.00 | 203.00 |
| mt38wol069a | Ud | Bomba para elevación de condensados, "WOLF", con contacto libre de potencial para salida de alarma, manguera de PVC de 10 mm de diámetro y 6 m de longitud y válvula antirretorno, para montaje en el interior de la caja de neutralización de condensados. (material) | 1.000 | 237.00 | 237.00 |
| mt38wol071a | Ud | Caja de neutralización de condensados, "WOLF". (material) | 1.000 | 273.00 | 273.00 |
| mt38www010 | Ud | Material auxiliar para instalaciones de calefacción. (material) | 1.000 | 1.68 | 1.68 |
| mo004 | h | Oficial 1ª calefactor. (mano de obra) | 1.442 | 22.74 | 32.79 |
| mo103 | h | Ayudante calefactor. (mano de obra) | 1.442 | 20.98 | 30.25 |
| % | % | Costes directos complementarios | 2 % | 7029.72 | 140.59 |
|  |  | Costes directos |  |  | 7170.31 |
