# Caldera a gasóleo, doméstica, de pie, de condensación, para calefacción y A.C.S

- Propiedad del archivo: CYPE INGENIEROS, S.A.
- Formato: FIEBDC-3/2002
- Divisa: EUR
- Costes indirectos: 3.00 %
- IVA: 21.00 %

## Z Rehabilitación energética

### ZC Calefacción, climatización y A.C.S.

#### ZCC Calderas a gasóleo

**ZCC216** Ud Caldera a gasóleo, doméstica, de pie, de condensación, para calefacción y A.C.S.
Rehabilitación energética de edificio mediante la colocación, en sustitución de equipo existente, de caldera a gasóleo, de pie, de condensación, modelo COB-2 15 "WOLF", potencia útil (80/60°C) 14,7 kW, potencia útil (50/30°C) 15,4 kW, rendimiento (80/60°C) 94,1%, rendimiento al 30% de la carga 98,8%, eficiencia energética clase A, dimensiones 1290x566x605 mm, peso 92 kg, con quemador de llama azul de 2 etapas, cuerpo de fundición de aluminio/silicio y posibilidad de funcionamiento con biodiésel; interacumulador de A.C.S. de acero vitrificado, de suelo, capacidad 152 l, eficiencia energética clase B, modelo TS 160; regulación: unidad de control BM-2, instalada en la caldera; puesta en marcha de la regulación BM-2; grupo de seguridad; kit de conexiones hidráulicas entre la caldera, el interacumulador de A.C.S. TS y el grupo de seguridad; filtro de gasóleo; bomba de circulación, modelo COMFORT 15-14 BX PM, para recirculación de A.C.S. bomba para elevación de condensados; caja de neutralización de condensados; equipo de protección catódica electrónica, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38wol002a | Ud | Caldera a gasóleo, de pie, de condensación, modelo COB-2 15 "WOLF", potencia útil (80/60°C) 14,7 kW, potencia útil (50/30°C) 15,4 kW, rendimiento (80/60°C) 94,1%, rendimiento al 30% de la carga 98,8%, eficiencia energética clase A, dimensiones 1290x566x605 mm, peso 92 kg, con quemador de llama azul de 2 etapas, cuerpo de fundición de aluminio/silicio y posibilidad de funcionamiento con biodiésel. (material) | 1.000 | 5467.00 | 5467.00 |
| mt42wol505a | Ud | Unidad de control, modelo BM-2 "WOLF", color negro, con pantalla a color de 3,5", programación horaria, sonda exterior para control de la temperatura, control de hasta 7 circuitos de calefacción, asistente de puesta en marcha y detección automática de componentes del sistema instalados y configuración de curvas de calefacción y refrigeración. (material) | 1.000 | 347.00 | 347.00 |
| mt38wol130a | m | Grupo de seguridad, "WOLF", formado por válvula de seguridad tarada a 3 bar, manómetro, llaves de llenado y vaciado y toma para conexión de vaso de expansión. (material) | 1.000 | 219.00 | 219.00 |
| mt38wol068a | m | Kit de conexiones hidráulicas entre la caldera, el interacumulador de A.C.S. TS y el grupo de seguridad, "WOLF". (material) | 1.000 | 407.00 | 407.00 |
| mt38wol131a | m | Filtro de gasóleo, "WOLF", con purgador automático, llave de corte y soporte. (material) | 1.000 | 203.00 | 203.00 |
| mt42wol503a | m | Bomba de circulación, modelo COMFORT 15-14 BX PM, "WOLF". (material) | 1.000 | 556.00 | 556.00 |
| mt38wol069a | Ud | Bomba para elevación de condensados, "WOLF", con contacto libre de potencial para salida de alarma, manguera de PVC de 10 mm de diámetro y 6 m de longitud y válvula antirretorno, para montaje en el interior de la caja de neutralización de condensados. (material) | 1.000 | 237.00 | 237.00 |
| mt38wol071a | Ud | Caja de neutralización de condensados, "WOLF". (material) | 1.000 | 273.00 | 273.00 |
| mt38wol035a | Ud | Equipo de protección catódica electrónica, "WOLF". (material) | 1.000 | 304.00 | 304.00 |
| mt38wol003a | Ud | Interacumulador de A.C.S. de acero vitrificado, de suelo, capacidad 152 l, eficiencia energética clase B, modelo TS 160 "WOLF", dimensiones 1290x566x605 mm, peso 72 kg, con ánodo de magnesio, envolvente de chapa de acero acabado blanco RAL 9016 y posibilidad de instalación en armarios bajos de cocina. (material) | 1.000 | 2615.00 | 2615.00 |
| mt38www012 | Ud | Material auxiliar para instalaciones de calefacción y A.C.S. (material) | 1.000 | 2.10 | 2.10 |
| mo004 | h | Oficial 1ª calefactor. (mano de obra) | 1.442 | 22.74 | 32.79 |
| mo103 | h | Ayudante calefactor. (mano de obra) | 1.442 | 20.98 | 30.25 |
| % | % | Costes directos complementarios | 2 % | 10693.14 | 213.86 |
|  |  | Costes directos |  |  | 10907.00 |
