# Caldera a gas, doméstica, mural, de condensación, para calefacción y A.C.S

- Propiedad del archivo: CYPE INGENIEROS, S.A.
- Formato: FIEBDC-3/2002
- Divisa: EUR
- Costes indirectos: 3.00 %
- IVA: 21.00 %

## Z Rehabilitación energética

### ZC Calefacción, climatización y A.C.S.

#### ZCG Calderas a gas

**ZCG232** Ud Caldera a gas, doméstica, mural, de condensación, para calefacción y A.C.S.
Rehabilitación energética de edificio mediante la colocación, en sustitución de equipo existente, de caldera mural, de condensación, para calefacción y producción de A.C.S., modelo FGB-K 24 "WOLF", para gas natural y propano, emisión de NOx clase 6, potencia en A.C.S. 23,3 kW, potencia en calefacción (80/60°C) 19,4 kW, potencia en calefacción (50/30°C) 20,7 kW, rendimiento en calefacción (80/60°C) 97%, rendimiento en calefacción al 30% de la carga 110%, eficiencia energética clase A en calefacción, eficiencia energética clase A en A.C.S., perfil de consumo XL, caudal en A.C.S. 14,4 l/min, dimensiones 680x408x310 mm, peso 27 kg, con bomba de circulación electrónica, cuadro de control digital con pantalla retroiluminada, plantilla de conexiones formada por llaves de corte de paso recto y racores y kit de evacuación de gases. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38wol011a | Ud | Caldera mural, de condensación, para calefacción y producción de A.C.S., modelo FGB-K 24 "WOLF", para gas natural y propano, emisión de NOx clase 6, potencia en A.C.S. 23,3 kW, potencia en calefacción (80/60°C) 19,4 kW, potencia en calefacción (50/30°C) 20,7 kW, rendimiento en calefacción (80/60°C) 97%, rendimiento en calefacción al 30% de la carga 110%, eficiencia energética clase A en calefacción, eficiencia energética clase A en A.C.S., perfil de consumo XL, caudal en A.C.S. 14,4 l/min, dimensiones 680x408x310 mm, peso 27 kg, con bomba de circulación electrónica, cuadro de control digital con pantalla retroiluminada, plantilla de conexiones formada por llaves de corte de paso recto y racores y kit de evacuación de gases. (material) | 1.000 | 2405.00 | 2405.00 |
| mt38www012 | Ud | Material auxiliar para instalaciones de calefacción y A.C.S. (material) | 1.000 | 2.10 | 2.10 |
| mo004 | h | Oficial 1ª calefactor. (mano de obra) | 3.267 | 22.74 | 74.29 |
| mo103 | h | Ayudante calefactor. (mano de obra) | 3.267 | 20.98 | 68.54 |
| % | % | Costes directos complementarios | 2 % | 2549.93 | 51.00 |
|  |  | Costes directos |  |  | 2600.93 |
