# Boca de ventilación

- Propiedad del archivo: CYPE Ingenieros S.A.
- Formato: FIEBDC-3/2016
- Programa: Generador de precios de la construcción. CYPE Ingenieros, S.A.
- Fecha: 22/10/2024
- Divisa: EUR
- Costes indirectos: 3 %
- IVA: 21 %

## I Instalaciones

### IC Calefacción, refrigeración, climatización y A.C.S.

#### ICR Sistemas de conducción de aire

**ICR060** Ud Boca de ventilación.
Boca de ventilación para interiores, con embellecedor circular, adecuada para extracción e impulsión, modelo Uniair 125R "WOLF", con regulación de caudal y conexión DN 125 mm; pieza de conexión del conducto circular a la boca de ventilación; filtro de aire. Incluso accesorios de montaje y elementos de fijación.
Incluye: Replanteo. Colocación del marco de montaje. Fijación en el marco de montaje.
Criterio de medición de proyecto: Número de unidades previstas, según documentación gráfica de Proyecto.
Criterio de medición de obra: Se medirá el número de unidades realmente ejecutadas según especificaciones de Proyecto.

| Código | Ud | Descripción | Rendimiento | Precio | Importe |
|---|---|---|---|---|---|
| mt42wol700a | Ud | Boca de ventilación para interiores, con embellecedor circular, adecuada para extracción e impulsión, modelo Uniair 125R "WOLF", con regulación de caudal y conexión DN 125 mm. (material) | 1 | 64 | 64.000 |
| mt42wol701e | Ud | Pieza de conexión, a 180°, de boca de ventilación a conductos circulares, "WOLF", con conexión de DN 125 mm para la boca de ventilación y conexiones de DN 75 mm para conductos circulares. (material) | 1 | 44 | 44.000 |
| mt42wol704a | Ud | Filtro de aire para boca de ventilación para interiores, "WOLF". (material) | 1 | 7 | 7.000 |
| mo005 | h | Oficial 1ª instalador de climatización. (mano de obra) | 0.162 | 22.74 | 3.684 |
| mo104 | h | Ayudante instalador de climatización. (mano de obra) | 0.162 | 20.98 | 3.399 |
| % | % | Costes directos complementarios | 2 % | 122.083 | 2.442 |
|  |  | Costes directos |  |  | 124.525 |
