# Grupo hidráulico solar

- Propiedad del archivo: CYPE Ingenieros S.A.
- Formato: FIEBDC-3/2016
- Programa: Generador de precios de la construcción. CYPE Ingenieros, S.A.
- Fecha: 22/10/2024
- Divisa: EUR
- Costes indirectos: 3 %
- IVA: 21 %

## I Instalaciones

### IC Calefacción, refrigeración, climatización y A.C.S.

#### ICS Sistemas de conducción de agua

**ICS051** Ud Grupo hidráulico solar.
Grupo hidráulico solar, "WOLF", de 2 vías, para un máximo de 10 captadores solares con un caudal de 50 l/h por captador, de 375x400x190 mm, formado por bomba de circulación de caudal variable, válvulas antirretorno, purgador de aire, termómetros, válvula de seguridad, manómetro, llaves de llenado y vaciado, carcasa para aislamiento térmico, conexiones para tubos de 18 mm de diámetro y soportes para montaje en pared.
Incluye: Replanteo. Colocación. Conexionado. Comprobación de su correcto funcionamiento.
Criterio de medición de proyecto: Número de unidades previstas, según documentación gráfica de Proyecto.
Criterio de medición de obra: Se medirá el número de unidades realmente ejecutadas según especificaciones de Proyecto.

| Código | Ud | Descripción | Rendimiento | Precio | Importe |
|---|---|---|---|---|---|
| mt38wol441a | Ud | Grupo hidráulico solar, "WOLF", de 2 vías, para un máximo de 10 captadores solares con un caudal de 50 l/h por captador, de 375x400x190 mm, formado por bomba de circulación de caudal variable, válvulas antirretorno, purgador de aire, termómetros, válvula de seguridad, manómetro, llaves de llenado y vaciado, carcasa para aislamiento térmico, conexiones para tubos de 18 mm de diámetro y soportes para montaje en pared. (material) | 1 | 1276 | 1276.000 |
| mo004 | h | Oficial 1ª calefactor. (mano de obra) | 0.324 | 22.74 | 7.368 |
| mo103 | h | Ayudante calefactor. (mano de obra) | 0.324 | 20.98 | 6.798 |
| % | % | Costes directos complementarios | 2 % | 1290.166 | 25.803 |
|  |  | Costes directos |  |  | 1315.969 |

## Recursos

**mt38wol441a** Ud Grupo hidráulico solar
Datos técnicos: Coste energético 0.863 MJ; Emisión de CO2 1.358 kg
Residuos:
- embalaje: re150101 Envases de papel y cartón. (componente de residuo); rendimiento 1.598 kg; Código LER 15 01 01; Masa del elemento 1 kg; Volumen 0.001333 m3
