# Conducto de polietileno expandido

- Propiedad del archivo: CYPE Ingenieros S.A.
- Formato: FIEBDC-3/2016
- Programa: Generador de precios de la construcción. CYPE Ingenieros, S.A.
- Fecha: 22/10/2024
- Divisa: EUR
- Costes indirectos: 3 %
- IVA: 21 %

## I Instalaciones

### IV Ventilación

#### IVV Conductos de admisión y extracción para ventilación

**IVV050** m Conducto de polietileno expandido.
Conducto de ventilación, formado por tubo de polietileno expandido, de DN 125 mm, ISO "WOLF", color gris, densidad 30 kg/m³, suministrado en tramos de 2 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42wol051a | Ud | Material auxiliar para montaje y sujeción a la obra de los conductos de polietileno expandido, de DN 125 mm, ISO "WOLF". (material) | 1 | 1.15 | 1.150 |
| mt42wol050ac | m | Tubo de polietileno expandido, de DN 125 mm, ISO "WOLF", color gris, densidad 30 kg/m³, suministrado en tramos de 2 m, con el precio incrementado el 10% en concepto de accesorios y piezas especiales. (material) | 1 | 25.3 | 25.300 |
| mo011 | h | Oficial 1ª montador. (mano de obra) | 0.212 | 22.74 | 4.821 |
| mo080 | h | Ayudante montador. (mano de obra) | 0.106 | 21.02 | 2.228 |
| % | % | Costes directos complementarios | 2 % | 33.499 | 0.670 |
|  |  | Costes directos |  |  | 34.169 |
