# Caldera a gasóleo, doméstica, de pie, de condensación, para calefacción

- Propiedad del archivo: CYPE Ingenieros S.A.
- Formato: FIEBDC-3/2016
- Programa: Generador de precios de la construcción. CYPE Ingenieros, S.A.
- Fecha: 03/07/2024
- Divisa: EUR
- Costes indirectos: 3 %
- IVA: 21 %

## Z Rehabilitación energética

### ZC Calefacción, climatización y A.C.S.

#### ZCC Calderas a gasóleo

**ZCC215** Ud Caldera a gasóleo, doméstica, de pie, de condensación, para calefacción.
Rehabilitación energética de edificio mediante la colocación, en sustitución de equipo existente, de caldera a gasóleo, de pie, de condensación, modelo COB-2 15 "WOLF", potencia útil (80/60°C) 14,7 kW, potencia útil (50/30°C) 15,4 kW, rendimiento (80/60°C) 94,1%, rendimiento al 30% de la carga 98,8%, eficiencia energética clase A, dimensiones 1290x566x605 mm, peso 92 kg, con quemador de llama azul de 2 etapas, cuerpo de fundición de aluminio/silicio y posibilidad de funcionamiento con biodiésel; regulación: unidad de control BM-2, instalada en la caldera; puesta en marcha de la regulación BM-2; grupo de seguridad; kit de conexiones hidráulicas entre la caldera y el grupo de seguridad; filtro de gasóleo; bomba para elevación de condensados; caja de neutralización de condensados, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38wol002a | Ud | Caldera a gasóleo, de pie, de condensación, modelo COB-2 15 "WOLF", potencia útil (80/60°C) 14,7 kW, potencia útil (50/30°C) 15,4 kW, rendimiento (80/60°C) 94,1%, rendimiento al 30% de la carga 98,8%, eficiencia energética clase A, dimensiones 1290x566x605 mm, peso 92 kg, con quemador de llama azul de 2 etapas, cuerpo de fundición de aluminio/silicio y posibilidad de funcionamiento con biodiésel. (material) | 1 | 5467 | 5467.000 |
| mt42wol505a | Ud | Unidad de control, modelo BM-2 "WOLF", color negro, con pantalla a color de 3,5", programación horaria, sonda exterior para control de la temperatura, control de hasta 7 circuitos de calefacción, asistente de puesta en marcha y detección automática de componentes del sistema instalados y configuración de curvas de calefacción y refrigeración. (material) | 1 | 347 | 347.000 |
| mt38wol130a | m | Grupo de seguridad, "WOLF", formado por válvula de seguridad tarada a 3 bar, manómetro, llaves de llenado y vaciado y toma para conexión de vaso de expansión. (material) | 1 | 219 | 219.000 |
| mt38wol067a | m | Kit de conexiones hidráulicas entre la caldera y el grupo de seguridad, "WOLF". (material) | 1 | 219 | 219.000 |
| mt38wol131a | m | Filtro de gasóleo, "WOLF", con purgador automático, llave de corte y soporte. (material) | 1 | 203 | 203.000 |
| mt38wol069a | Ud | Bomba para elevación de condensados, "WOLF", con contacto libre de potencial para salida de alarma, manguera de PVC de 10 mm de diámetro y 6 m de longitud y válvula antirretorno, para montaje en el interior de la caja de neutralización de condensados. (material) | 1 | 237 | 237.000 |
| mt38wol071a | Ud | Caja de neutralización de condensados, "WOLF". (material) | 1 | 273 | 273.000 |
| mt38www010 | Ud | Material auxiliar para instalaciones de calefacción. (material) | 1 | 1.68 | 1.680 |
| mo004 | h | Oficial 1ª calefactor. (mano de obra) | 1.442 | 22.74 | 32.791 |
| mo103 | h | Ayudante calefactor. (mano de obra) | 1.442 | 20.98 | 30.253 |
| % | % | Costes directos complementarios | 2 % | 7029.724 | 140.594 |
|  |  | Costes directos |  |  | 7170.318 |

## Recursos

**mt38wol002a** Ud Caldera a gasóleo
Datos técnicos: Coste energético 6587.727 MJ; Emisión de CO2 517.696 kg
Residuos:
- embalaje: re150101 Envases de papel y cartón. (componente de residuo); rendimiento 2.676 kg; Código LER 15 01 01; Masa del elemento 1 kg; Volumen 0.001333 m3
- embalaje: re170201 Madera. (componente de residuo); rendimiento 0.668 kg; Código LER 17 02 01; Masa del elemento 1 kg; Volumen 0.000909 m3
