# Caldera a gas, doméstica, mural, de condensación, para calefacción

- Propiedad del archivo: CYPE Ingenieros S.A.
- Formato: FIEBDC-3/2016
- Programa: Generador de precios de la construcción. CYPE Ingenieros, S.A.
- Fecha: 03/07/2024
- Divisa: EUR
- Costes indirectos: 3 %
- IVA: 21 %

## Z Rehabilitación energética

### ZC Calefacción, climatización y A.C.S.

#### ZCG Calderas a gas

**ZCG231** Ud Caldera a gas, doméstica, mural, de condensación, para calefacción.
Rehabilitación energética de edificio mediante la colocación, en sustitución de equipo existente, de caldera mural, de condensación, modelo CGB-2 14 "WOLF", para gas natural, preparada para funcionar con gas natural enriquecido con hidrógeno, emisión de NOx clase 6, potencia útil (80/60°C) 13,5 kW, potencia útil (50/30°C) 15,2 kW, rendimiento (80/60°C) 98%, rendimiento al 30% de la carga 109%, eficiencia energética clase A, dimensiones 790x440x378 mm, peso 33 kg, con bomba de circulación electrónica, llaves de corte y kit de evacuación de gases. Regulación: unidad de control BM-2, instalada en la caldera; puesta en marcha de la regulación BM-2. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38wol012a | Ud | Caldera mural, de condensación, modelo CGB-2 14 "WOLF", para gas natural, preparada para funcionar con gas natural enriquecido con hidrógeno, emisión de NOx clase 6, potencia útil (80/60°C) 13,5 kW, potencia útil (50/30°C) 15,2 kW, rendimiento (80/60°C) 98%, rendimiento al 30% de la carga 109%, eficiencia energética clase A, dimensiones 790x440x378 mm, peso 33 kg, con bomba de circulación electrónica, llaves de corte y kit de evacuación de gases. (material) | 1 | 2645 | 2645.000 |
| mt42wol505a | Ud | Unidad de control, modelo BM-2 "WOLF", color negro, con pantalla a color de 3,5", programación horaria, sonda exterior para control de la temperatura, control de hasta 7 circuitos de calefacción, asistente de puesta en marcha y detección automática de componentes del sistema instalados y configuración de curvas de calefacción y refrigeración. (material) | 1 | 347 | 347.000 |
| mt38www010 | Ud | Material auxiliar para instalaciones de calefacción. (material) | 1 | 1.68 | 1.680 |
| mo004 | h | Oficial 1ª calefactor. (mano de obra) | 3.267 | 22.74 | 74.292 |
| mo103 | h | Ayudante calefactor. (mano de obra) | 3.267 | 20.98 | 68.542 |
| % | % | Costes directos complementarios | 2 % | 3136.514 | 62.730 |
|  |  | Costes directos |  |  | 3199.244 |

## Recursos

**mt38wol012a** Ud Caldera mural, de condensación
Datos técnicos: Coste energético 2416.432 MJ; Emisión de CO2 186.154 kg
Residuos:
- embalaje: re150101 Envases de papel y cartón. (componente de residuo); rendimiento 2.349 kg; Código LER 15 01 01; Masa del elemento 1 kg; Volumen 0.001333 m3
- embalaje: re170201 Madera. (componente de residuo); rendimiento 0.627 kg; Código LER 17 02 01; Masa del elemento 1 kg; Volumen 0.000909 m3
