# Caldera a gas, colectiva, mural, de condensación, para calefacción

- Propiedad del archivo: CYPE Ingenieros S.A.
- Formato: FIEBDC-3/2016
- Programa: Generador de precios de la construcción. CYPE Ingenieros, S.A.
- Fecha: 03/07/2024
- Divisa: EUR
- Costes indirectos: 3 %
- IVA: 21 %

## Z Rehabilitación energética

### ZC Calefacción, climatización y A.C.S.

#### ZCG Calderas a gas

**ZCG238** Ud Caldera a gas, colectiva, mural, de condensación, para calefacción.
Rehabilitación energética de edificio mediante la colocación, en sustitución de equipo existente, de caldera mural, de condensación, modelo CGB-2 38 "WOLF", para gas natural, preparada para funcionar con gas natural enriquecido con hidrógeno, emisión de NOx clase 6, potencia útil (80/60°C) 34,9 kW, potencia útil (50/30°C) 38 kW, eficiencia energética clase A, dimensiones 790x440x412 mm, peso 47 kg, con bomba de circulación electrónica, y kit de evacuación de gases. Regulación: unidad de control BM-2, instalada en la caldera; puesta en marcha de la regulación BM-2. Accesorios: kit de conexiones hidráulicas; válvula de seguridad. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38wol017a | Ud | Caldera mural, de condensación, modelo CGB-2 38 "WOLF", para gas natural, preparada para funcionar con gas natural enriquecido con hidrógeno, emisión de NOx clase 6, potencia útil (80/60°C) 34,9 kW, potencia útil (50/30°C) 38 kW, eficiencia energética clase A, dimensiones 790x440x412 mm, peso 47 kg, con bomba de circulación electrónica, y kit de evacuación de gases. (material) | 1 | 4398 | 4398.000 |
| mt42wol505a | Ud | Unidad de control, modelo BM-2 "WOLF", color negro, con pantalla a color de 3,5", programación horaria, sonda exterior para control de la temperatura, control de hasta 7 circuitos de calefacción, asistente de puesta en marcha y detección automática de componentes del sistema instalados y configuración de curvas de calefacción y refrigeración. (material) | 1 | 347 | 347.000 |
| mt38wol037a | Ud | Kit de conexiones hidráulicas, "WOLF", para caldera, formado por llaves de corte, llaves de llenado y vaciado, racores y accesorios. (material) | 1 | 206 | 206.000 |
| mt38wol039a | Ud | Válvula de seguridad, "WOLF", tarada a 3 bar. (material) | 1 | 33 | 33.000 |
| mt38www010 | Ud | Material auxiliar para instalaciones de calefacción. (material) | 1 | 1.68 | 1.680 |
| mt37www010 | Ud | Material auxiliar para instalaciones de fontanería. (material) | 1 | 1.4 | 1.400 |
| mo004 | h | Oficial 1ª calefactor. (mano de obra) | 4.397 | 22.74 | 99.988 |
| mo103 | h | Ayudante calefactor. (mano de obra) | 4.397 | 20.98 | 92.249 |
| % | % | Costes directos complementarios | 2 % | 5179.317 | 103.586 |
|  |  | Costes directos |  |  | 5282.903 |

## Recursos

**mt38wol017a** Ud Caldera mural, de condensación
Datos técnicos: Coste energético 3408.401 MJ; Emisión de CO2 264.903 kg
Residuos:
- embalaje: re150101 Envases de papel y cartón. (componente de residuo); rendimiento 2.552 kg; Código LER 15 01 01; Masa del elemento 1 kg; Volumen 0.001333 m3
- embalaje: re170201 Madera. (componente de residuo); rendimiento 0.652 kg; Código LER 17 02 01; Masa del elemento 1 kg; Volumen 0.000909 m3
